# Hochbau
Angebotsaufforderung (GAEB DA XML 3.1, DA83)
Währung: EUR
Erstellt mit: G&W CALIFORNIA PRO, CALIFORNIA PRO V14.3.00, 06.02.2026

## Deckblatt
Leistungsverzeichnis

VOM:  06.02.2026

BETREFF:  Sanierung und Modernisierung der Gebäude des
  Friedrich-Engels-Gymnasiums
  in der Fischreiherstraße 14
  in 01968 Senftenberg

        3. Bauabschnitt
  Los 3.14 - Malerarbeiten

AUFTRAGGEBER:  Landkreis Oberspreewald-Lausitz
  Bau- und Hauptamt
  Am Schießplatz 7
  01968 Hörlitz

PLANUNG:

Der Unterzeichnete erbietet sich, aufgrund genauer Prüfung der Verhältnisse den Vertragsgegenstand nach unterschriftlicher Anerkennung aller Vertragsbestandteile, unter Bindung bis zum Ablauf der
Zuschlagsfrist, zu den in diesem Leistungsverzeichnis angebotenen Einheitspreisen um die voraussichtliche

Gesamtsumme von EUR . . . . . . . . . . . . . . . . . . . . . . . . . .. . . . . . .

in Worten:  . . . . . . . . . . . . . . . . . . . . . . . . . . . . . .. . .. . . . . . . . . . . . . . . . . . . .
  (Euro)
auszuführen.

  Dieses Leistungsverzeichnis wurde erstellt mit dem Programmsystem

  CALIFORNIA 3000 von G & W

. . . . . . . . . . . . , den . . . . . .  . . .  . . . . . . . . . . .  . . . .. . . . . . . . . .. . . . . . . . . . . . . . . . . . . . . .
  Bieter, Stempel und Unterschrift

## 1835_3_Los_3.14 Male: 1835_Los 3.14_Malerarbeiten_Gymnasium Senftenberg
Datum: 06.02.2026

*Hinweis: Allgemeine Vorbemerkungen*
Enthalten die Planungsunterlage / Leistungsbeschreibung nach Auffassung des Bieters Unklarheiten oder ergeben sich im Zuge der Angebotsbearbeitung Fragen, welche zur Bearbeitung des Angebotes geklärt werden müssen, so hat der Bieter nur die Vergabestelle des Auftraggebers schriftlich oder fernschriftlich darauf hinzuweisen bzw. um Klärung der Fragen zu bitten.

Post:
Landkreis Oberspreewald-Lausitz
Dubinaweg 1
01968 Senftenberg

Email: vergabestelle@osl-online.de
Tel. 03753/8701063
Fax. 03573/8701066

*Hinweis: Vorbemerkungen*
Folgend genannte Leistungen sind in die Positionen einzukalkulieren:

Folgende Leistungen sind in die Einheitspreise mit einzukalkulieren, wenn nicht anders beschrieben:
    - sind die Materialien zu liefern und einzubauen;
    - Entsorgungskosten, Kosten für Entsorgungsnachweise;
    - sortierte Ablagerung des nicht wieder zum Einbau vorgesehenen,
  wiederverwendbaren Materials auf zugewiesener Lagerfläche des AG;
    - örtliche provisorische Verkehrslenkungsmaßnahmen
    - Schutz und entsprechende Beachtung der nicht eigenen Bauteile des
  Gebäudebestandes

Anzuwendende technische Regelwerke:
VOB Verdingungsordnung für Bauleistungen Teil C (DIN - in der derzeit gültigen Fassung)
DIN  1960  Allgemeine Bestimmungen für die Vergabe
DIN  1961  Allgemeine Vertragsbedingungen für die Ausführung
DIN  18299  Allgemeine Regelung für Bauarbeiten jeder Art
DIN  18459  Abbruch- und Rückbauarbeiten
DIN  18299  Allgemeine Regelungen für Bauarbeiten jeder Art"
DIN  18363  Maler- und Lackierarbeiten - Beschichtungen

### 01 Los 3.14 - Malerarbeiten

#### 01.01 Baustelleneinrichtung

**01.01.0001 Baustelleneinrichtung einrichten, vorhalten, räumen**
Geräte, Werkzeuge und sonstige Betriebsmittel, die zur Durchführung der Bauleistungen erforderlich sind, auf die Baustelle bringen, bereitstellen und soweit der Geräteeinsatz nicht gesondert vergütet wird, betriebsfertig aufstellen einschließlich der dafür notwendigen Arbeiten und nach Beendigung der Arbeiten wieder beräumen. Vorhandene Pflasterflächen, Borde und Bewuchs sind zu schützen. Herstellen der erforderlichen festen Anlagen.
Baubüros, Unterkünfte, Werkstätten, Lagerschuppen, Bautreppe und dgl., soweit erforderlich, antransportieren, aufbauen und einrichten.
Strom-, Wasser-, Fernsprechanschlüsse sowie Entsorgungseinrichtungen und dgl. für Baustelle, soweit erforderlich, herstellen und deren erforderlicher Mietgebühren einkalkulieren.
Die Container für die Entsorgung sind innerhalb des  Baustellenbereiches abzustellen. Oberbodenarbeiten einschl. Beseitigen von Aufwuchs für die Baustelleneinrichtung, soweit erforderlich, ausführen.
Falls erforderlich sind die Kosten für die verkehrsrechtliche Anordnung in den Pauschalpreis einzurechnen. Kosten für Vorhalten, Unterhalten und Betreiben der Geräte, Anlagen und Einrichtungen einschl. Mieten, Pacht, Gebühren und dgl. werden nicht mit dieser Pauschale, sondern mit den  Einheitspreisen der betreffenden Teilleistungen vergütet.
Straßen und Wege sind je nach Verschmutzung regelmäßig zu reinigen. Nach Beendigung der Arbeiten ist die Baustelleneinrichtung zu räumen, das gesamte Baugelände im Urzustand wiederherzustellen.
Menge: 1,000 psch

**01.01.0002 Aufbau Abbau fahrbares Gerüst 4Wo 0,75kN/m2 1Lage H 2m**
STLB-Bau 2022-04 001
Aufbauen, Abbauen fahrbares Gerüst DIN 4420-3, DIN EN
12810, einschl. Grundeinsatzzeit (4 Wochen),
Systemgerüst DIN EN 12810-1, Lastklasse 1 (0,75 kN/m2),
eine genutzte Gerüstlage, Höhe der obersten Gerüstlage
2 m,
Höhenunterschied von Baugrund zur Standfläche des
Gerüsts in m '2'
im Gebäude.
Menge: 2,000 St

**01.01.0003 Gebrauchsüberlassung fahrbares Gerüst Stahlrohr 0,75kN/m2 1Lage H 2m**
Gebrauchsüberlassung über Grundeinsatzzeit hinaus für fahrbares Gerüst,
Positionsmenge = Produkt aus '2' (Gebrauchsüberlassungsmenge)
mal 10
(Gebrauchsüberlassungsdauer)
Stahlrohrkupplungsgerüst DIN 4420-3, Lastklasse 1 (0,75 kN/m2), eine genutzte Gerüstlage, Höhe der obersten Gerüstlage 2 m, im Gebäude.
Menge: 20,000 StWo

**01.01.0004 Bockgerüst nach Wahl AN Lastkl.2 Grundeinsatzzeit**
Bockgerüst, nach Wahl des AN,
Lastklasse 2 (1,5 kN/m2), eine genutzte Gerüstlage,
Aufstellung im Inneren, Gebrauchsüberlassung 4 Wochen
(Grundeinsatzzeit).
Menge: 2,000 St

**01.01.0005 Gebrauchsüberlassung Bockgerüst**
Gebrauchsüberlassung über die Grundeinsatzzeit hinaus
für Bockgerüst,
Positionsmenge = Produkt aus '2'
(Gebrauchsüberlassungsmenge)
mal 10
(Gebrauchsüberlassungsdauer)
Lastklasse 2 (1,5 kN/m2), eine genutzte Gerüstlage,
Höhe der obersten Gerüstlage 2 m, im Gebäude.
Menge: 20,000 StWo

**01.01.0006 Staubdichter Schutz Bodenfläche Folie D 0,4mm herstellen beseitigen**
STLB-Bau 2023-10 034
Staubdichter Schutz der Bodenfläche, aus Gummi/Kautschuk,
Abdeckung aus Folie, Dicke 0,4 mm, Stöße überlappen, Ränder hochziehen und kleben, herstellen und beseitigen.
Menge: 1600,000 m2

**01.01.0007 Schutzabdeck. Fenster Tür herstellen beseitigen Folie**
Schutzabdeckung des Fensters einschließlich Fensterbänke und der Tür, herstellen und beseitigen, mit Folie, Stöße überlappen, Ränder hochziehen und kleben; Abkleben Brüstungskanäle und Reviklappen, Beleuchtung bei Notwendigkeit.
Menge: 400,000 m2

*Hinweis: Vorbemerkungen*
Die Arbeiten dürfen nur auf besondere Anordnung des AG ausgeführt werden.
Die Stunden sind nach den Bedingungen des Bauvertrages zu dokumentieren und als Stundenzettel einzureichen. Der Stundensatz enthält sämtliche Lohn- und Lohnnebenkosten. Zuschläge für Nacht-, Sonn- und Feiertagsarbeit sind nicht eingerechnet.  Der Verrechnungssatz ist unabhängig von der Anzahl der anfallenden Stunden.

**01.01.0008 Stundenlohnarbeit / Vorarbeiter/-in**
Stundenlohnarbeiten durch Arbeitskräfte auf Anordnung
des AG ausführen. Der Verrechnungssatz für die
jeweilige Arbeitskraft umfasst sämtliche Aufwendungen
wie Lohn- und Gehaltskosten, Lohn- und
Gehaltsnebenkosten, Zuschläge, lohngebundene und
lohnabhängige Kosten, sonstige Sozialkosten,
Gemeinkosten, Wagnis und Gewinn.
Für Arbeiten die in den Hauptpositionen nicht erfasst
sind. Stundenlohnarbeiten für Vorarbeiter/-in.
Menge: 1,000 h

**01.01.0009 Stundenlohnarbeit / Fachwerker/-in**
Stundenlohnarbeiten durch Arbeitskräfte auf Anordnung
des AG ausführen. Der Verrechnungssatz für die
jeweilige Arbeitskraft umfasst sämtliche Aufwendungen
wie Lohn- und Gehaltskosten, Lohn- und
Gehaltsnebenkosten, Zuschläge, lohngebundene und
lohnabhängige Kosten, sonstige Sozialkosten,
Gemeinkosten, Wagnis und Gewinn.
Für Arbeiten die in den Hauptpositionen nicht erfasst
sind. Stundenlohnarbeiten für Fachwerker/-in.
Menge: 1,000 h

**01.01.0010 Stundenlohnarbeit / Helfer/-in**
Stundenlohnarbeiten durch Arbeitskräfte auf Anordnung
des AG ausführen. Der Verrechnungssatz für die
jeweilige Arbeitskraft umfasst sämtliche Aufwendungen
wie Lohn- und Gehaltskosten, Lohn- und
Gehaltsnebenkosten, Zuschläge, lohngebundene und
lohnabhängige Kosten, sonstige Sozialkosten,
Gemeinkosten, Wagnis und Gewinn.
Für Arbeiten die in den Hauptpositionen nicht erfasst
sind. Stundenlohnarbeiten für Helfer/-in.
Menge: 1,000 h

#### 01.02 Malerarbeiten

**01.02.0001 Entfernen Spritzraufaser auf Leimfarbe**
Entfernen der Spritzraufaser auf Leimfarbe, fest anhaftend, strukturiert, ohne Unterlage, Untergrund Stahlbeton, nicht schadstoffbelastet, von Decken, Arbeitshöhe der zu bearbeitenden Fläche bis 3,5 m über der Standfläche des hierfür erforderlichen Gerüstes, die Entsorgung wird gesondert vergütet.
Menge: 50,000 m2

**01.02.0002 Entfernen Tapezierung Papierwandbekl. einlagig 10-25m2**
STLB-Bau 2025-10 084
Der Langtext wird nicht übergeben, da für diese Leistungsbeschreibung keine Lizenz installiert ist.
Menge: 150,000 m2

**01.02.0003 Beschichtung entfernen Wand Beton Ölfarbe laden transp. LKW AN nicht schadstoffbelastet ges.Vergüt.Entsorg.**
STLB-Bau 2023-10 084
Beschichtung entfernen, an Wand aus Beton, Beschichtung aus Ölfarbe, aufgenommene Stoffe sammeln, im Behälter des AN lagern, Behältergröße nach Wahl des AN, auf LKW des AN laden, transportieren zur zugelassenen Lagerfläche des AN,
Abfall ist nicht gefährlich, nicht schadstoffbelastet,
die Entsorgung wird gesondert vergütet.
Menge: 400,000 m2

**01.02.0004 Haftbrücke auftragen Wand**
Haftbrücke auftragen, auf Wand, Untergrund Beton mit Ölanstrich
Menge: 400,000 m2

**01.02.0005 Putz Innenwandputz / Spachtel abbrechen**
Abbruch von Innenputz / Spachtelmassen an Innenwand, Gips-Putzmörtel, ohne Putzträger, im Rahmen einer Teilabbruchmaßnahme,
Abbruchdicke bis 1 cm, Ausführung innerhalb des Bauwerks, Ausführung in allen Geschossen, Arbeitshöhe bis 3 m,
Abbruch von Hand/mit handgeführten Kleingeräten,
aufgenommene Stoffe sammeln, im Behälter des AN lagern und fachgerecht entsorgen, Mengenermittlung nach Aufmaß.
Menge: 200,000 m2

**01.02.0006 Abfall nicht gefährlich AVV170904 nicht schadstoffbelastet LKW AN transp. entsorgen Beseitigungsanlage bis 50km Vergüt.Entsorg.gg.Nachweis**
Sonstige Bau- und Abbruchabfälle,
nicht gefährlich, Abfallschlüssel nach AVV (Abfallverzeichnis-Verordnung) 170904 gemischte Bau- und Abbruchabfälle,
nicht schadstoffbelastet,
mit LKW des AN transportieren, entsorgen, Vergütung der Entsorgung gegen Nachweis, Mengenermittlung nach Wiegekarte.
Menge: 0,500 t

**01.02.0007 Unebenheiten ausgleichen Wand Beton**
STLB-Bau 2023-10 034
Unebenheiten ausgleichen, für Beschichtungsarbeiten, an Wand aus Beton, innen, Arbeitshöhe der zu bearbeitenden oder zu bekleidenden Fläche bis 3,5 m über der Standfläche des hierfür erforderlichen Gerüstes.
Menge: 200,000 m2

**01.02.0008 Flächenarmierung Gewebeeinlage Kunststofffaser Fugenrisse Armierungsmasse mineralisch Wand**
STLB-Bau 2022-04 037
Flächenarmierung mit Gewebeeinlage aus Kunststofffaser, Untergrund mit Fugenrissen, Armierungsmasse mineralisch, an Wänden, innen, aus Beton, Oberfläche glatt, Arbeitshöhe der zu bearbeitenden oder zu bekleidenden Fläche bis 3,5 m über der Standfläche des hierfür erforderlichen Gerüstes.
Menge: 225,000 m2

**01.02.0009 Eckprofil Stahl verz**
STLB-Bau 2023-10 024
Eckprofil aus verzinktem Stahl.
Menge: 785,000 m

**01.02.0010 Grundierung der Untergründe / Tiefengrund, Wand**
Grundierung der gereinigten Untergründe der Wände mit Tiefengrund
Voranstrich auftragen, auf allen zu beschichtenden Untergründen (Beton, Gipskarton), vor dem Spachteln und vor dem Streichen.
Menge: 5415,000 m2

**01.02.0011 Grundierung der Untergründe / Tiefengrund, Decke**
Grundierung der gereinigten Untergründe der Decken aus Beton, Gipskarton, Gika-Lochdecken, mit Tiefengrund, Voranstrich auftragen, auf allen zu beschichtenden Untergründen, vor dem Spachteln und vor dem Streichen.
Menge: 1895,000 m2

**01.02.0012 Wand innen Beton Dispersions-Spachtelmasse spachteln Q3**
STLB-Bau 2023-10 034
Wand innen, aus Beton, Oberfläche glatt, mit Dispersionsspachtelmasse spachteln, Spachtelung Qualitätsstufe Q3, ganzflächig, Arbeitshöhe der zu bearbeitenden oder zu bekleidenden Fläche bis 3,5 m über der Standfläche des hierfür erforderlichen Gerüstes.
Menge: 2540,000 m2

**01.02.0013 Pfeiler innen Beton Dispersions-Spachtelmasse spachteln Q3**
STLB-Bau 2023-10 034
Pfeiler innen, aus Beton, Oberfläche glatt, mit Dispersionsspachtelmasse spachteln, Spachtelung Qualitätsstufe Q3, ganzflächig, Arbeitshöhe der zu bearbeitenden oder zu bekleidenden Fläche bis 3,5 m über der Standfläche des hierfür erforderlichen Gerüstes.
Menge: 165,000 m2

**01.02.0014 Leibung innen Beton B 30 cm Dispersions-Spachtelmasse spachteln Q3**
STLB-Bau 2023-10 034
Leibung innen, aus Beton, Oberfläche glatt,
Breite Leibung '30' cm, mit Dispersionsspachtelmasse spachteln, Spachtelung Qualitätsstufe Q3, ganzflächig, Arbeitshöhe der zu bearbeitenden oder zu bekleidenden Fläche bis 3,5 m über der Standfläche des hierfür erforderlichen Gerüstes.
Menge: 90,000 m

**01.02.0015 Treppenuntersicht innen Beton Dispersions-Spachtelmasse spachteln Q3**
STLB-Bau 2023-10 034
Treppenuntersicht innen, aus Beton, Oberfläche glatt, mit Dispersionsspachtelmasse spachteln, Spachtelung Qualitätsstufe Q3, ganzflächig, Arbeitshöhe der zu bearbeitenden oder zu bekleidenden Fläche bis 3,5 m über der Standfläche des hierfür erforderlichen Gerüstes.
Menge: 45,000 m2

**01.02.0016 Treppenwange innen Beton Abwicklung 0,25 m Dispersions-Spachtelmasse spachteln Q3**
STLB-Bau 2023-10 034
Treppenwange innen, aus Beton, Oberfläche glatt,
Abwicklung der Bearbeitungsflächen '0,25' m, mit Dispersionsspachtelmasse spachteln, Spachtelung Qualitätsstufe Q3, ganzflächig, Arbeitshöhe der zu bearbeitenden oder zu bekleidenden Fläche bis 3,5 m über der Standfläche des hierfür erforderlichen Gerüstes.
Menge: 60,000 m

**01.02.0017 Decke innen Beton Dispersions-Spachtelmasse spachteln Q3**
STLB-Bau 2023-10 034
Decke innen, aus Beton, Oberfläche glatt, mit Dispersionsspachtelmasse spachteln, Spachtelung Qualitätsstufe Q3, ganzflächig, Arbeitshöhe der zu bearbeitenden oder zu bekleidenden Fläche bis 3,5 m über der Standfläche des hierfür erforderlichen Gerüstes.
Menge: 500,000 m2

**01.02.0018 Rippendecke innen Beton mit Spritzraufaser beschichtet Dispersions-Spachtelmasse 2x spachteln**
Rippendecke innen, aus Beton mit Spritzraufaser beschichtet, mit Dispersionsspachtelmasse 2-mal spachteln, ganzflächig, Arbeitshöhe der zu bearbeitenden oder zu bekleidenden Fläche bis 3,5 m über der Standfläche des hierfür erforderlichen Gerüstes.
Menge: 175,000 m2

**01.02.0019 Erstbesch Wand Beton Dispersionssilikatfarben-GBS Dispersionssilikatfarbe**
STLB-Bau 2023-10 034
Erstbeschichtung an Wand, innen, Untergrund Beton, gespachtelt,
Grundbeschichtung für Dispersionssilikatfarbe, pigmentiert, wasserbasiert, gefüllt,
Schlussbeschichtung aus Dispersionssilikatfarbe, wasserbasiert, gefüllt, lösemittelfrei, matt DIN EN 13300, deckend, hellgetönt, Nassabriebbeständigkeit Klasse 2 DIN EN 13300, Kontrastverhältnis Klasse 1 DIN EN 13300, Arbeitshöhe der zu bearbeitenden oder zu bekleidenden Fläche bis 3,5 m über der Standfläche des hierfür erforderlichen Gerüstes.
Menge: 2540,000 m2

**01.02.0020 Zulage für Beschichtung mittel getönt**
Zulage für Beschichtung mittel getönt bei Erstbeschichtung an Wand, innen, Untergrund Beton, gespachtelt, gemäß Vorposition.
Menge: 365,000 m2

**01.02.0021 Erstbesch Leibung Beton B 30 cm Dispersionssilikatfarben-GBS Dispersionssilikatfarbe**
STLB-Bau 2023-10 034
Erstbeschichtung an Leibung, innen, Untergrund Beton, gespachtelt,
Breite Leibung '30' cm,
Grundbeschichtung für Dispersionssilikatfarbe, pigmentiert, wasserbasiert, gefüllt,
Schlussbeschichtung aus Dispersionssilikatfarbe, wasserbasiert, gefüllt, lösemittelfrei, matt DIN EN 13300, deckend, hellgetönt, Nassabriebbeständigkeit Klasse 2 DIN EN 13300, Kontrastverhältnis Klasse 1 DIN EN 13300, Arbeitshöhe der zu bearbeitenden oder zu bekleidenden Fläche bis 3,5 m über der Standfläche des hierfür erforderlichen Gerüstes.
Menge: 740,000 m

**01.02.0022 Erstbesch Decke Beton Dispersionssilikatfarben-GBS Dispersionssilikatfarbe**
STLB-Bau 2023-10 034
Erstbeschichtung an Decke, innen, Untergrund Beton, gespachtelt, glatt,
Grundbeschichtung für Dispersionssilikatfarbe, wasserbasiert,
Schlussbeschichtung aus Dispersionssilikatfarbe, lösemittelfrei, matt DIN EN 13300, deckend, hellgetönt, Nassabriebbeständigkeit Klasse 3 DIN EN 13300, Kontrastverhältnis Klasse 2 DIN EN 13300, Arbeitshöhe der zu bearbeitenden oder zu bekleidenden Fläche bis 3,5 m über der Standfläche des hierfür erforderlichen Gerüstes.
Menge: 675,000 m2

**01.02.0023 Erstbesch Rippendecke Beton Dispersionssilikatfarben-GBS Dispersionssilikatfarbe**
STLB-Bau 2023-10 034
Erstbeschichtung an Rippendecke, innen, Untergrund Beton, gespachtelt, glatt,
Grundbeschichtung für Dispersionssilikatfarbe, wasserbasiert,
Schlussbeschichtung aus Dispersionssilikatfarbe, lösemittelfrei, matt DIN EN 13300, deckend, hellgetönt, Nassabriebbeständigkeit Klasse 3 DIN EN 13300, Kontrastverhältnis Klasse 2 DIN EN 13300, Arbeitshöhe der zu bearbeitenden oder zu bekleidenden Fläche bis 3,5 m über der Standfläche des hierfür erforderlichen Gerüstes.
Menge: 175,000 m2

**01.02.0024 Erstbesch Deckenschräge Beton Dispersionssilikatfarben-GBS Dispersionssilikatfarbe**
STLB-Bau 2023-10 034
Erstbeschichtung an Deckenschräge, innen, Untergrund Beton, gespachtelt, glatt,
Grundbeschichtung für Dispersionssilikatfarbe, wasserbasiert,
Schlussbeschichtung aus Dispersionssilikatfarbe, lösemittelfrei, matt DIN EN 13300, deckend, hellgetönt, Nassabriebbeständigkeit Klasse 3 DIN EN 13300, Kontrastverhältnis Klasse 2 DIN EN 13300, Arbeitshöhe der zu bearbeitenden oder zu bekleidenden Fläche bis 3,5 m über der Standfläche des hierfür erforderlichen Gerüstes.
Menge: 45,000 m2

**01.02.0025 Erstbesch Wand Gipsplatte Dispersionssilikatfarben-GBS Dispersionssilikatfarbe**
STLB-Bau 2023-10 034
Erstbeschichtung an Wand, innen, Untergrund Gipsplatten, vorh. Qualitätsstufe Oberfläche Q3,
Grundbeschichtung für Dispersionssilikatfarbe, pigmentiert, wasserbasiert, gefüllt,
Schlussbeschichtung aus Dispersionssilikatfarbe, wasserbasiert, gefüllt, lösemittelfrei, matt DIN EN 13300, deckend, hellgetönt, Nassabriebbeständigkeit Klasse 2 DIN EN 13300, Kontrastverhältnis Klasse 1 DIN EN 13300, Arbeitshöhe der zu bearbeitenden oder zu bekleidenden Fläche bis 3,5 m über der Standfläche des hierfür erforderlichen Gerüstes.
Menge: 335,000 m2

**01.02.0026 Erstbesch Decke Gipsplatte Dispersionssilikatfarben-GBS Dispersionssilikatfarbe**
STLB-Bau 2022-04 034
Erstbeschichtung an Decke, innen, Untergrund Gipsplatten, vorh. Qualitätsstufe Oberfläche Q3, glatt,
Grundbeschichtung für Dispersionssilikatfarbe, wasserbasiert,
Schlussbeschichtung aus Dispersionssilikatfarbe, lösemittelfrei, matt DIN EN 13300, deckend, hellgetönt, Nassabriebbeständigkeit Klasse 3 DIN EN 13300, Kontrastverhältnis Klasse 2 DIN EN 13300, Arbeitshöhe der zu bearbeitenden oder zu bekleidenden Fläche bis 3,5 m über der Standfläche des hierfür erforderlichen Gerüstes.
Menge: 458,000 m2

**01.02.0027 Erstbesch Decke Gipsplatte Dispersionssilikatfarben-GBS Dispersionssilikatfarbe**
STLB-Bau 2022-04 034
Erstbeschichtung an Decke, innen, Untergrund Gipsplatten, vorh. Qualitätsstufe Oberfläche Q3, gelocht, Lochung durchlaufend, Streulochung,
Grundbeschichtung für Dispersionssilikatfarbe, wasserbasiert,
Schlussbeschichtung aus Dispersionssilikatfarbe, lösemittelfrei, matt DIN EN 13300, deckend, hellgetönt, Nassabriebbeständigkeit Klasse 3 DIN EN 13300, Kontrastverhältnis Klasse 2 DIN EN 13300, Arbeitshöhe der zu bearbeitenden oder zu bekleidenden Fläche bis 3,5 m über der Standfläche des hierfür erforderlichen Gerüstes.
Menge: 360,000 m2

**01.02.0028 Erstbesch Leibung Gipsplatte B 20 cm Dispersionssilikatfarben-GBS Dispersionssilikatfarbe**
STLB-Bau 2023-10 034
Erstbeschichtung an Leibung, innen, Untergrund Gipsplatten, vorh. Qualitätsstufe Oberfläche Q3,
Breite Leibung '20' cm,
Grundbeschichtung für Dispersionssilikatfarbe, pigmentiert, wasserbasiert, gefüllt,
Schlussbeschichtung aus Dispersionssilikatfarbe, wasserbasiert, gefüllt, lösemittelfrei, matt DIN EN 13300, deckend, hellgetönt, Nassabriebbeständigkeit Klasse 2 DIN EN 13300, Kontrastverhältnis Klasse 1 DIN EN 13300, Arbeitshöhe der zu bearbeitenden oder zu bekleidenden Fläche bis 3,5 m über der Standfläche des hierfür erforderlichen Gerüstes.
Menge: 139,000 m

**01.02.0029 Erstbesch Treppenwange Beton B 25 cm Dispersionssilikatfarben-GBS Dispersionssilikatfarbe**
Erstbeschichtung an Treppenwange, innen, Untergrund Beton, gespachtelt,
Breite Leibung '25' cm,
Grundbeschichtung für Dispersionssilikatfarbe, pigmentiert, wasserbasiert, gefüllt,
Schlussbeschichtung aus Dispersionssilikatfarbe, wasserbasiert, gefüllt, lösemittelfrei, matt DIN EN 13300, deckend, hellgetönt, Nassabriebbeständigkeit Klasse 1 DIN EN 13300, Kontrastverhältnis Klasse 1 DIN EN 13300, Arbeitshöhe der zu bearbeitenden oder zu bekleidenden Fläche bis 3,5 m über der Standfläche des hierfür erforderlichen Gerüstes.
Menge: 60,000 m

**01.02.0030 Erstbesch Installationskanal Gipsplatte Dispersionssilikatfarben-GBS Dispersionssilikatfarbe**
STLB-Bau 2023-10 034
Erstbeschichtung an Installationskanal, innen, Untergrund Gipsplatten, vorh. Qualitätsstufe Oberfläche Q3, Abwicklung der Bearbeitungsflächen über 30 bis 50 cm,
Grundbeschichtung für Dispersionssilikatfarbe, wasserbasiert,
Schlussbeschichtung aus Dispersionssilikatfarbe, lösemittelfrei, matt, deckend, hellgetönt, Nassabriebbeständigkeit Klasse 2 DIN EN 13300, Kontrastverhältnis Klasse 2 DIN EN 13300, Arbeitshöhe bis 3 m.
Menge: 285,000 m

**01.02.0031 Erstbesch Installationskanal Gipsplatte Dispersionssilikatfarben-GBS Dispersionssilikatfarbe**
STLB-Bau 2023-10 034
Erstbeschichtung an Installationskanal, innen, Untergrund Gipsplatten, vorh. Qualitätsstufe Oberfläche Q3, Abwicklung der Bearbeitungsflächen über 50 bis 100 cm,
Grundbeschichtung für Dispersionssilikatfarbe, wasserbasiert,
Schlussbeschichtung aus Dispersionssilikatfarbe, lösemittelfrei, matt, deckend, hellgetönt, Nassabriebbeständigkeit Klasse 2 DIN EN 13300, Kontrastverhältnis Klasse 2 DIN EN 13300, Arbeitshöhe bis 3 m.
Menge: 82,000 m

**01.02.0032 Erstbesch Leiste Holz Acrylharzlack Acrylharzlack Acrylharzlack**
STLB-Bau 2023-10 034
Erstbeschichtung an Leiste, innen, Untergrund Holz, Abwicklung der Bearbeitungsflächen bis 10 cm,
Grundbeschichtung aus Acrylharzlack,
Zwischenbeschichtung aus Acrylharzlack, füllend,
Schlussbeschichtung aus Acrylharzlack.
Menge: 120,000 m

**01.02.0033 Grundbesch Brett unter Fensterband T 15 cm Haftgrund**
Grundbeschichtung an Brett unterhalb Fensterband an Wand befestigt, innen, Untergrund Holz, Tiefe '15' cm, Grundbeschichtung aus Haftgrund.
Menge: 148,000 m

**01.02.0034 Erstbesch Leiste Holz Acrylharzlack Acrylharzlack Acrylharzlack**
STLB-Bau 2023-10 034
Erstbeschichtung an Leiste, innen, Untergrund Holz, Abwicklung der Bearbeitungsflächen über 15 bis 20 cm,
Grundbeschichtung aus Acrylharzlack,
Zwischenbeschichtung aus Acrylharzlack, füllend,
Schlussbeschichtung aus Acrylharzlack.
Menge: 148,000 m

**01.02.0035 Acrylfuge Wand/Deckenanschluss**
Acrylfuge an Wand- und Deckenanschlüssen sowie an Türzargen und Einbauteilen, einschl. reinigen.
Menge: 1450,000 m

**01.02.0036 Finish, Schutzbeschichtung aus tranparenten Klarlack, Wand**
Finish für Innen als Schutzbeschichtung aus tranparenten Klarlack, Nassabriebklasse 1, Glanzgrad matt nach DIN 13300, vergilbungsfrei, gute Haftung, Höhe bis 1,40 m, auf Wandfläche mit Spachtel und Anstrich.
Menge: 750,000 m2

**01.02.0037 Finish, Schutzbeschichtung aus tranparenten Klarlack, Leibung**
Finish für Innen als Schutzbeschichtung aus tranparenten Klarlack, Nassabriebklasse 1, Glanzgrad matt nach DIN 13300, vergilbungsfrei, gute Haftung, Höhe bis 1,4 m, Leibungsbreite bis 25 cm.
Menge: 128,000 m

#### 01.03 Beschichtung Heizleitungen / Türblätter / Sonstiges

**01.03.0001 Grundbesch Rohr Stahl Haft-GBS**
STLB-Bau 2021-10 034
Grundbeschichtung an Rohrleitung, innen, Untergrund verzinkter Stahl mit werkseitiger Beschichtung, Beanspruchung durch Betriebstemperaturen von 5 bis 80 Grad C, Außendurchmesser bis 5 cm,
Grundbeschichtung aus Haft-Grundbeschichtungsstoff, wasserbasiert.
Menge: 50,000 m

**01.03.0002 Schlussbesch Rohr Stahl**
STLB-Bau 2021-10 034
Schlussbeschichtung an Rohrleitung, innen, Untergrund verzinkter Stahl mit werkseitiger Beschichtung, Beanspruchung durch Betriebstemperaturen von 5 bis 80 Grad C, Außendurchmesser bis 5 cm,
Schlussbeschichtung aus Acrylharzlack, wasserbasiert, seidenmatt, deckend, hellgetönt.
Menge: 50,000 m

**01.03.0003 Edelstahl Kantenschutz, gebürstet, Winkel 20/20 mm, Höhe 1,50 m**
Edelstahl Kantenschutz mit 2 mm Stärke, Abmaße 20*20*1500 mm als Anschlagschutz auf oberflächenfertige Wandecke aufkleben.
Menge: 15,000 m
